# Erweiterung BH Bernau
Angebotsaufforderung (GAEB DA XML 3.2, DA83)
Projekt: 1407-23
Währung: EUR
Nebenangebote zugelassen: ja
Erstellt mit: GXML Toolbox V3.3 R20210630, iTWO_64 V11.0.738, 09.07.2026

## Los12 Rückbau Mehrzweckhalle
Datum: 09.07.2026

### Bereich 3 Leistungsprogramm

#### Abschnitt 3.1 Vorbemerkungen

*Hinweis: Vorbemerkungen gem. Leistungsprogramm*

#### Abschnitt 3.2 Gemeinpositionen

**3.2.1 Baustelleneinrichtung**
*** Pauschalposition
Baustelleneinrichtung (Leistung gem. Beschreibung in Leistungsprogramm)
Menge: 1,000 psch

**3.2.2 Baustelle räumen**
*** Pauschalposition
Baustelle räumen (Leistung gem. Beschreibung in Leistungsprogramm)
Menge: 1,000 psch

**3.2.3 Bauzaun**
Bauzaun (Leistung gem. Beschreibung in Leistungsprogramm)
Menge: 100,000 m

**3.2.4 Gerüste**
*** Pauschalposition
Gerüste (Leistung gem. Beschreibung in Leistungsprogramm)
Menge: 1,000 psch

**3.2.5 Baustraße herstellen und unterhalten**
Baustraße herstellen und unterhalten (Leistung gem. Beschreibung in Leistungsprogramm)
Menge: 50,000 m²

#### Abschnitt 3.3 Engineering

**3.3.1 Bestellung eines Koordinators**
*** Pauschalposition
Bestellung eines Koordinators (Leistung gem. Beschreibung in Leistungsprogramm)
Menge: 1,000 psch

**3.3.2 Gefährdungsbeurteilung**
*** Pauschalposition
Gefährdungsbeurteilung (Leistung gem. Beschreibung in Leistungsprogramm)
Menge: 1,000 psch

**3.3.3 Rückbaukonzept**
*** Pauschalposition
Rückbaukonzept (Leistung gem. Beschreibung in Leistungsprogramm)
Menge: 1,000 psch

#### Abschnitt 3.4 Stundenlohn- und Gerätekosten

**3.4.1 Verrechnungssatz Polier**
Verrechnungssatz Polier (Leistung gem. Beschreibung in Leistungsprogramm)
Menge: 10,000 h

**3.4.2 Verrechnungssatz Bau-/Facharbeiter**
Verrechnungssatz Bau-/Facharbeiter (Leistung gem. Beschreibung in Leistungsprogramm)
Menge: 10,000 h

**3.4.3 Verrechnungssatz für einen Hydraulikbagger**
Verrechnungssatz für einen Hydraulikbagger (Leistung gem. Beschreibung in Leistungsprogramm)
Menge: 10,000 h

**3.4.4 Verrechnungssatz für einen Radlader**
Verrechnungssatz für einen Radlader (Leistung gem. Beschreibung in Leistungsprogramm)
Menge: 10,000 h

**3.4.5 Verrechnungssatz für eine Arbeitsbühne**
Verrechnungssatz für eine Arbeitsbühne (Leistung gem. Beschreibung in Leistungsprogramm)
Menge: 10,000 h

#### Abschnitt 3.5 Überwachung und Dokumentation

**3.5.1 Baubegleitende Messungen**
*** Bedarfsposition mit GB
Baubegleitende Messungen (Leistung gem. Beschreibung in Leistungsprogramm)
Menge: 1,000 St

**3.5.2 Dokumentations- und Abrechnungsunterlagen**
*** Pauschalposition
Dokumentations- und Abrechnungsunterlagen (Leistung gem. Beschreibung in Leistungsprogramm)
Menge: 1,000 psch

#### Abschnitt 3.6 Abbrucharbeiten

**3.6.1 Abbrucharbeiten**
*** Pauschalposition
Abbrucharbeiten (Leistung gem. Beschreibung in Leistungsprogramm)
Menge: 1,000 psch

**3.6.2 Durchführung Kontrollprüfung Bauschutt**
Durchführung Kontrollprüfung Bauschutt (Leistung gem. Beschreibung in Leistungsprogramm)
Menge: 10,000 St

**3.6.3 Ausbau Dichtungsmaterial aus Fugen**
Ausbau Dichtungsmaterial aus Fugen (Leistung gem. Beschreibung in Leistungsprogramm)
Menge: 1250,000 m

#### Abschnitt 3.7 Sicherungsarbeiten

**3.7.1 Ringbalken**
Ringbalken (Leistung gem. Beschreibung in Leistungsprogramm)
Menge: 2,000 m³

**3.7.2 Betonstahl, BSt 500 S**
Betonstahl, BSt 500 S (Leistung gem. Beschreibung in Leistungsprogramm)
Menge: 0,200 t

**3.7.3 Ortgangblech**
Ortgangblech (Leistung gem. Beschreibung in Leistungsprogramm)
Menge: 1,000 St

**3.7.4 Dachhaut**
Dachhaut (Leistung gem. Beschreibung in Leistungsprogramm)
Menge: 19,000 m²

**3.7.5 Mauerwerk**
Mauerwerk (Leistung gem. Beschreibung in Leistungsprogramm)
Menge: 5,000 m²

#### Abschnitt 3.8 Ausbesserung Bodenplatte

**3.8.1 Verfüllung von Kabelkanälen und Schächten in der vorhandenen Bodenplatte**
Verfüllung von Kabelkanälen und Schächten in der vorhandenen Bodenplatte (Leistung gem. Beschreibung in Leistungsprogramm)
Menge: 5,000 m³

#### Abschnitt 3.9 Rückbau Bodenplatte und Fundamente

**3.9.1 Rückbau Betonbauteile**
Rückbau Betonbauteile (Leistung gem. Beschreibung in Leistungsprogramm)
Menge: 120,000 m³

**3.9.2 Schneiden von Betonbauteilen**
Schneiden von Betonbauteilen (Leistung gem. Beschreibung in Leistungsprogramm)
Menge: 20,000 m

#### Abschnitt 3.10 Schwalbennistbereich

**3.10.1 Überdach**
Überdach (Leistung gem. Beschreibung in Leistungsprogramm)
Menge: 1,000 St

**3.10.2 Rauputzstreifen**
Rauputzstreifen (Leistung gem. Beschreibung in Leistungsprogramm)
Menge: 5,000 m²

#### Abschnitt 3.11 Abfallverwertung und -entsorgung

**3.11.1 Beton 17 01 01, Stahlbetonplatten / Betonplatten RC0**
Beton 17 01 01, Stahlbetonplatten / Betonplatten
RC-0 (Leistung gem. Beschreibung in Leistungsprogramm)
Menge: 750,000 t

**3.11.2 Beton 17 01 01, Stahlbetonplatten / Betonplatten RC-1**
*** Bedarfsposition ohne GB
Beton 17 01 01, Stahlbetonplatten / Betonplatten
Wie vor jedoch
Zulage für RC-1 (Leistung gem. Beschreibung in Leistungsprogramm)
Menge: 1,000 t

**3.11.3 Beton 17 01 01, Stahlbetonplatten / Betonplatten RC-2**
*** Bedarfsposition ohne GB
Beton 17 01 01, Stahlbetonplatten / Betonplatten
Wie vor jedoch
Zulage für RC-2 (Leistung gem. Beschreibung in Leistungsprogramm)
Menge: 1,000 t

**3.11.4 Ziegel 17 01 02 RC-0**
Ziegel 17 01 02
RC-0 (Leistung gem. Beschreibung in Leistungsprogramm)
Menge: 620,000 t

**3.11.5 Ziegel 17 01 02 RC-1**
*** Bedarfsposition ohne GB
Ziegel 17 01 02
Wie vor jedoch
Zulage für RC-1 (Leistung gem. Beschreibung in Leistungsprogramm)
Menge: 1,000 t

**3.11.6 Ziegel 17 01 02 RC-2**
*** Bedarfsposition ohne GB
Ziegel 17 01 02
Wie vor jedoch
Zulage für RC-2 (Leistung gem. Beschreibung in Leistungsprogramm)
Menge: 1,000 t

**3.11.7 Ziegel 17 01 03 RC-0**
Ziegel 17 01 03
RC-0 (Leistung gem. Beschreibung in Leistungsprogramm)
Menge: 10,000 t

**3.11.8 Ziegel 17 01 03 RC-1**
*** Bedarfsposition ohne GB
Ziegel 17 01 03
Wie vor jedoch
Zulage für RC-1 (Leistung gem. Beschreibung in Leistungsprogramm)
Menge: 1,000 t

**3.11.9 Ziegel 17 01 03 RC-2**
*** Bedarfsposition ohne GB
Ziegel 17 01 03
Wie vor jedoch
Zulage für RC-2 (Leistung gem. Beschreibung in Leistungsprogramm)
Menge: 1,000 t

**3.11.10 Gemische aus Beton, Ziegeln, Fliesen, Keramik die gef. Stoffe enthalten 17 01 06* RC-0**
Gemische aus Beton, Ziegeln, Fliesen, Keramik die gef. Stoffe enthalten 17 01 06*
RC-0 (Leistung gem. Beschreibung in Leistungsprogramm)
Menge: 10,000 t

**3.11.11 Gemische aus Beton, Ziegeln, Fliesen, Keramik die gef. Stoffe enthalten 17 01 06* RC-1**
*** Bedarfsposition ohne GB
Gemische aus Beton, Ziegeln, Fliesen, Keramik die gef. Stoffe enthalten 17 01 06*
Wie vor jedoch
Zulage für RC-1 (Leistung gem. Beschreibung in Leistungsprogramm)
Menge: 1,000 t

**3.11.12 Gemische aus Beton, Ziegeln, Fliesen, Keramik die gef. Stoffe enthalten 17 01 06* RC-2**
*** Bedarfsposition ohne GB
Gemische aus Beton, Ziegeln, Fliesen, Keramik die gef. Stoffe enthalten 17 01 06*
Wie vor jedoch
Zulage für RC-2 (Leistung gem. Beschreibung in Leistungsprogramm)
Menge: 1,000 t

**3.11.13 Gemische aus Beton, Ziegeln, Fliesen und Keramik 17 01 07 RC-0**
Gemische aus Beton, Ziegeln, Fliesen und Keramik 17 01 07
RC-0 (Leistung gem. Beschreibung in Leistungsprogram)
Menge: 10,000 t

**3.11.14 Gemische aus Beton, Ziegeln, Fliesen und Keramik 17 01 07 RC-1**
*** Bedarfsposition ohne GB
Gemische aus Beton, Ziegeln, Fliesen und Keramik 17 01 07
Wie vor jedoch
Zulage für RC-1 (Leistung gem. Beschreibung in Leistungsprogramm)
Menge: 1,000 t

**3.11.15 Gemische aus Beton, Ziegeln, Fliesen und Keramik 17 01 07 RC-2**
*** Bedarfsposition ohne GB
Gemische aus Beton, Ziegeln, Fliesen und Keramik 17 01 07
Wie vor jedoch
Zulage für RC-2 (Leistung gem. Beschreibung in Leistungsprogramm)
Menge: 1,000 t

**3.11.16 Holz 17 02 01**
Holz 17 02 01 (Leistung gem. Beschreibung in Leistungsprogram)
Menge: 1,000 t

**3.11.17 Glas 17 02 02**
Glas 17 02 02 (Leistung gem. Beschreibung in Leistungsprogram)
Menge: 2,000 t

**3.11.18 Kunststoff 17 02 03**
Kunststoff 17 02 03 (Leistung gem. Beschreibung in Leistungsprogram)
Menge: 1,000 t

**3.11.19 Glas, Kunststoff und Holz, die gefährliche Abfälle enthalten oder durch gefährliche Stoffe verunreinigt sind. 17 02 04***
Glas, Kunststoff und Holz, die gefährliche Abfälle enthalten oder durch gefährliche Stoffe verunreinigt sind. 17 02 04* (Leistung gem. Beschreibung in Leistungsprogram)
Menge: 1,000 t

**3.11.20 kohleteerhaltige Bitumengemische 17 03 01**
kohleteerhaltige Bitumengemische  17 03 01 (Leistung gem. Beschreibung in Leistungsprogram)
Menge: 3,000 t

**3.11.21 Bitumengemische 17 03 02, Isolier-/Dachpappe**
Bitumengemische 17 03 02, Isolier-/Dachpappe (Leistung gem. Beschreibung in Leistungsprogram)
Menge: 13,000 t

**3.11.22 Eisen und Stahl 17 04 05**
Eisen und Stahl 17 04 05 (Leistung gem. Beschreibung in Leistungsprogram)
Menge: 20,000 t

**3.11.23 Gemischte Metalle 17 04 07**
Gemischte Metalle 17 04 07 (Leistung gem. Beschreibung in Leistungsprogram)
Menge: 1,000 t

**3.11.24 Metallabfälle, die durch gefährliche Stoffe verunreinigt sind 17 04 09***
Metallabfälle, die durch gefährliche Stoffe verunreinigt sind 17 04 09* (Leistung gem. Beschreibung in Leistungsprogram)
Menge: 1,000 t

**3.11.25 Kabel 17 04 11**
Kabel 17 04 11 (Leistung gem. Beschreibung in Leistungsprogram)
Menge: 1,000 t

**3.11.26 Boden 17 05 04 BM.0**
Boden 17 05 04
BM-0 (Leistung gem. Beschreibung in Leistungsprogram)
Menge: 1,000 t

**3.11.27 Boden 17 05 04 BM-0***
*** Bedarfsposition ohne GB
Boden 17 05 04
Wie vor jedoch
Zulage für BM-0* (Leistung gem. Beschreibung in Leistungsprogramm)
Menge: 1,000 t

**3.11.28 Boden 17 05 04 BM-F0***
*** Bedarfsposition ohne GB
Boden 17 05 04
Wie vor jedoch
Zulage für BM-F0* (Leistung gem. Beschreibung in Leistungsprogramm)
Menge: 1,000 t

**3.11.29 Künstliche Mineralfasern 17 06 03***
Künstliche Mineralfasern 17 06 03* (Leistung gem. Beschreibung in Leistungsprogram)
Menge: 1,000 t

**3.11.30 Dämmmaterial 17 06 04**
Dämmmaterial 17 06 04 (Leistung gem. Beschreibung in Leistungsprogram)
Menge: 1,000 t

**3.11.31 Asbesthaltige Baustoffe 17 06 05***
Asbesthaltige Baustoffe 17 06 05* (Leistung gem. Beschreibung in Leistungsprogram)
Menge: 1,000 t

**3.11.32 Porenbeton, Gipskartonplatten 17 08 02**
Porenbeton, Gipskartonplatten 17 08 02 (Leistung gem. Beschreibung in Leistungsprogram)
Menge: 1,000 t

**3.11.33 Gemischte Bau- und Abbruchabfälle 17 09 04**
Gemischte Bau- und Abbruchabfälle 17 09 04 (Leistung gem. Beschreibung in Leistungsprogram)
Menge: 20,000 t
